# Freibad Schechingen
Angebotsaufforderung (GAEB 90, DA83)
Währung: EUR

## Zusätzlicher Text
Maßnahmen:

Innerhalb des bestehend Freibadgeländes werden folgende Maßnahmen durchg
eführt:

· Sanierung des 50m Kombibeckens
· Erweiterungsbau des Technikgebäudes zur Aufnahme der, Pumpen, Filter,
Elektro- Chemie- und Chlorraum
· Erneuerung der Verrohrung des 50m-Kombibeckens
· Neugestaltung Beckenumgang
· Erneuerung der Dachhaut des Eingangsgebäudes

Folgende Gewerke sind an der Baumaßnahme beteiligt:
Baugewerke:

B 01  Abbruch- und Rohbauarbeiten
B 02 Betonsanierungsarbeiten
B 03  Rinnenformsteine und Folienauskleidung
B 04 Garten- und Landschaftsbauarbeiten
B 05 Schlosserarbeiten
B 06 Dachdeckerarbeiten
B 07 Malerarbeiten
B 08 Sprunganlage und Ausstattung
B09 Dachabdichtungsarbeiten

Technikgewerke:
T 01  Badewassertechnik
T 02 Elektro
T 03 Potentialausgleich
T 04 Sanitärarbeiten

Baugrundstück:
Das Baugrundstück liegt inmitten der Gemeinde Schechingen

Luftbild: LUBW Landesanstalt für Umwelt Baden-Württemberg

Zufahrtsmöglichkeiten, Baustraße:

Die Baustellenzufahrt zum Eingangsgebäude erfolgt über d.

Luftbild: LUBW Landesanstalt für Umwelt Baden-Württemberg

## Zusätzlicher Text
Erneuerung der Dachhaut des Eingangsgebäudes

Die vorhanden Dachhaut aus Zementasbest-Wellplatten wird entfernt und en
tsorgt. Anschließend eine neue Dachhaut aus Dachsandwichelementen montie
rt. Diese dient später auch der Aufnahme von Solarabsorbern.

Ausführungsfristen, Arbeitsablauf:
siehe beil. Terminplan

Bauschutt und Müll:
Sämtlicher anfallender Bauschutt, Verpackungsmaterialien etc. sind vom V
erursacher auf dessen Kosten zu entsorgen.

Luftbild Gebäude

Untersicht Dach

Ansicht aus dem Freibadgelände

## Zusätzlicher Text
FACHBAULEITERERKLÄRUNG

Als verantwortlichen Fachbauleiter gem. LBO für die gesamte angebotene L
eistung

benenne ich Herrn/Frau

Einen Wechsel in der Person des Fachbauleiters werde ich der örtlichen B
auleitung vor Beginn meiner Arbeiten mitteilen.

Der Fachbauleiter erklärt durch nachstehende Unterschrift, dass er die u
nmittelbare Verantwortung für die Ausführung an Ort und Stelle übernimmt
.

Der als Fachbauleiter Benannte besitzt die für die sichere Ausführung de
r Arbeiten erforderlichen Kenntnisse und Verlässlichkeit.

Der Auftragnehmer sowie der Fachbauleiter erklären, dass ihnen die Unfal
lverhütungsvorschriften, die Bauordnung, die Kabelschutzverordnung und d
ie Vorschriften des § 755 RVO bekannt sind.

Ort/Datum

Auftragnehmer

Fachbauleiter

## Zusätzlicher Text
Eingeschlossen sind auch die Lieferung der Stoffe nach VOB/C ATV DIN 182
99
und alle Tätigkeiten wie herstellen, montieren, anschließen usw., die zu
r restlosen
Erfüllung der Leistung gehören, auch wenn diese nicht ausdrücklich erwäh
nt
werden. Etwas anderes gilt nur dann, wenn Leistungen in den Texten ausdr
ücklich
als gesondert zu erbringen erwähnt sind

Soweit in der Leistungbeschreibung auf Technische Spezifikationen, z.B.
nationale Normen, mit denen Europäische Normen umgesetzt werden, europäi
sch technische Bewertungen, gemeinsame technische Spezifikationen, Inter
nationale Normen, Bezug genommen wird, werden auch ohne den ausdrücklich
en Zusatz: "oder gleichwertig" immer gleichwertige Technische Spezifikat
ionen in Bezug genommen.

## Zusätzlicher Text
Z T V  ZUSÄTZLICHE TECHNISCHE VORSCHRIFTEN

DACHABDICHTUNGSARBEITEN

Der Auftragnehmer hat sich vor Abgabe des Angebotes vom Umfang und von d
er Art der vorgesehenen Arbeiten zu unterrichten. Nachträgliche Forderun
gen, die durch Nichtbeachtung der örtlichen Verhältnisse entstehen, werd
en nicht anerkannt.

Für die angebotenen Leistungen übernimmt der Auftragnehmer die Verpflich
tung der Vollständigkeit, d.h. Leistungen und Nebenleistungen, die sich
bei den Positionen zwangsläufig ergeben, sind einzukalkulieren, auch wen
n sie im Leistungsverzeichnis nicht ausdrücklich erwähnt sind.
Sie haben den allgemeinen Regeln der Technik und den einschlägigen geset
zlichen Bestimmungen zu entsprechen.

RICHTLINIEN
Vertragsgrundlage ist die VOB neuester Fassung, ergänzend gelten die nac
hstehend aufgeführten DIN-Vorschriften, jeweils die neueste Ausgabe:

DIN 18338 Dachdeckungsarbeiten
DIN 18339 Klempnerarbeiten
DIN 18421 Wärmedämmarbeiten
DIN 18530 Deckenkonstruktionen
DIN 18531 Dachabdichtungen
DIN 18540 Fugenverschlüsse
DIN 4102 Brandverhalten von Baustoffen
DIN 4108 Wärmeschutz im Hochbau
DIN 4122 Abdichten von Bauwerken
DIN 1055 Lastannahme für Bauten, Teil 4
DIN 9721 Zinkblech
DIN 17770 Titanzinkblech
DIN 1623 ST III 23
DIN 18460, DIN 18461, DIN 18469,
DIN 18540 Maßtoleranzen
DIN 4420 Arbeits- und Schutzgerüste

 sowie die

- Fachregeln des Dachdeckerhandwerks
- Unfallverhütungsvorschriften der Berufsgenossenschaft
- örtlichen Baubestimmungen / LBO
- Richtlinien für die Planung und Ausführung von
- Dächern mit Abdichtungen (Flachdachrichtlinien)
- Verlegeanleitungen der Herstellerfirmen
- ABC - Technische Regeln für bituminöse
- Dachabdichtungen
- AGI - Arbeitsblatt B 11
- Wärmeschutzverordnung

Der Auftragnehmer hat die Durchführung seiner Arbeiten mit der Bauleitun
g und den anderen am Bau Beteiligten so abzusprechen, dass ein reibungsl
oser Ablauf der Arbeiten gewährleistet ist.

Montagegerüste bis 2,00 m Arbeitsbühne für innen und außen sind vom Auft
ragnehmer für seine Arbeiten ohne gesonderte Vergütung zu stellen, es se
i denn, im Leistungsverzeichnis wird die Gestellung der Arbeitsbühne dur
ch den Auftragnehmer aufgeführt.

LEISTUNGSUMFANG

In den Positionen sind Lieferung bis Verwendungsstelle, Montage und alle
 Nebenleistungen als komplette Ausführung verlangt, einschl. aller Befes
tigungsmittel, Halter, Haltebügel und, soweit nicht separat ausgeschrieb
en, Ausbildung von Eckstößen, Dehnungsfugen sowie Randanschlüsse, Randke
ile, Mauerlatten, dauerelastische Versiegelungen, Kleinteile und Kleinma
terialien, die zur fachgerechten Ausführung gehören.

Wärmedämmung
Es dürfen keine mit FCKW geschäumten Wärmedämmstoffe verwendet werden.

Verblechungen
Zur Vermeidung elektrolytischer Korrosion sind sämtliche Verblechungen,
Zubehörteile und Befestigungsmittel aufeinander abzustimmen.

## Zusätzlicher Text
LEISTUNGEN AUF NACHWEIS

Die in diesem Abschnitt beschriebenen Positionen werden bei unvorherzuse
henden und nicht genau erfassbaren Arbeiten angewandt. Der Auftragnehmer
 hat keinen Anspruch darauf, dass diese Positionen
ausgeführt werden.
Die Ausführung von Stundenlohnarbeiten ist nur auf ausdrückliche Anordnu
ng der Bauleitung zulässig. Nachweise sind spätestens 2 Tage nach Abschl
uss der Arbeiten der Bauleitung zur Unterschrift vorzulegen. Bei nicht g
enehmigter Ausführung und verspätet eingereichten Nachweisen kann die Un
terschrift verweigert werden.
Zuschläge, wie Auslösung, Schmutzzulage, Fahrtkosten usw., sind in die E
inheitspreise einzurechnen.
Die angegebenen Stundensätze für Geräte gelten ohne Bedienung.
Kleingeräte werden nicht eigens vergütet und sind mit den Stundenlohnver
rechnungssätzen abgegolten.
Für nicht aufgeführte Geräte werden die Stundensätze gem. der zum Zeitpu
nkt der Ausführung gültigen Gerätelisten (Wibau-Liste o.ä.) vergütet.
Meister-, Vorarbeiter und Aufsichtsstunden werden bei Nachweisarbeiten n
icht vergütet.

## Dachdeckungsarbeiten
Datum: 23.01.26

### Los 01 Gerüstarbeiten

*Hinweis*
Alle in der Folge beschriebenen Fassadengerüste dienen
auch der Montage der Dachkonstruktion.

Arbeits- und Schutzgerüst (freistehendes Gerüst als Bew
ehrungsgerüst) Breitenklasse W 06
keine Materiallagerung

Arbeits- und Schutzgerüst nach DIN EN 12811-1 und DIN 4
420-1
Fassadengerüst als Standgerüst, längenorientiert, freis
tehend
mit systemintegriertem vorlaufenden Geländer und mit
vorgeschalteter Gerüsttreppe
gemäß TRBS 2121-1 und Aufbau und Verwendungsanleitung /
statischem Einzelnachweis

Gerüstkonstruktion mit Belägen, die Um- bzw. Ausbau
jederzeit ohne technischen Mehraufwand ermöglichen,
Lastklasse 3 (gleichmäßig verteilte Last q1 = 2,00 kN/m
²,
keine Materiallagerung)
Breitenklasse: W 06
einschl. Grundeinsatzzeit (4 Wochen),
Höhenabstand der Gerüstlagen 2 m,
alle Gerüstlagen genutzt, genutzte Gerüstlagen mit
zusätzlichem, innenliegendem zweiteiligen Seitenschutz,
Verankerung am Bauwerk nicht möglich
Ausbildung als kranbare Einheit.
Gerüstkonstruktion für Maurer- und Betonarbeiten,
Bewehrungsarbeiten,
Höhe der obersten Gerüstlage maximal 4,00 m,
Standfläche waagerecht, über Lastverteiler belastbar,
Gerüstkonstruktion unbekleidet

**01.001 Fassaden-Metallgerüst**
Fassaden-Metallgerüst, als Standgerüst;
Gebrauchsüberlassung bis 4 Wochen (Grundeinsatzzeit).
Höhe oberste Belagfläche: ca. 2,90 m ü. Gelände
Gerüstgruppe:  3 (2,0 kN/m²)
Belagbreite:  mind. 0,60 m
Abstand von der Wand: ca.  25 cm
Menge: 400,000 m2

**01.002 Aufstiege**
als Zulage zu den vorbeschr. Fassaden-Metallgerüsten,
jeweils vom Boden bis zur obersten Arbeitslage,
die unterste Leiter demontierbar.
Menge: 2,000 St

**01.003 Überbrückung**
Gerüstträger in Gitterkonstruktion für die Überbrückung
 von
Durchfahrten u. dgl. in die Gerüstkonstruktion einbauen
;
Gebrauchsüberlassung bis 4 Wochen (Grundeinsatzzeit).
Einzel-Öffnungsbreite: bis 4 m
Belagbreite: mind. 0,60 m
Menge: 1,000 St

**01.004 Gebrauchsüberlassung**
Der vorbeschriebenen Fassaden-Metallgerüste, einschließ
lich der Aufstiege, Gerüstverbreiterungen, Überbrückung
en und Schutznetze.Verlängerung der Gebrauchsüberlassun
g über die 4-wöchige Grundeinsatzzeit hinaus.
Menge: 2000,000 m2Wo

### Los 02 Abbruch

**02.001 Wellplatten- Dacheindeckung**
aus Zementasbest einschließlich Befestigungsmaterial ab
brechen verpacken und entsorgen
Die Gesundheits- und Sicherheitsvorschriften sind einzu
halten
Menge: 450,000 m2

**02.002 Metallbleche**
wie Einlaufbleche,Dachrinnen Traufbleche Firstbleche Wa
ndanschlussprofile usw.
Menge: 150,000 kg

### Los 04 Dacheindeckung

**04.001 Dachsandwichelement PIR PT- D**
Liefern und montieren von Dachsandwichelement als gedäm
mte Dachhaut nach EN 14509, bestehend aus einer äußeren
 und einer inneren Stahl-Deckschale nach EN 10169, die
über einen wärmedämmenden Polyurethan-Hartschaumkern na
ch EN 13165 mit einem Raumgewicht von ca. 40 kg/m³, die
 schubsteif miteinander verbunden ist.
Bauaufsichtlich zugelassen und güteüberwacht, baustatis
ch typengeprüft, nach den Fachregeln des IFBS und den V
erlegerichtlinien des Herstellers auf vorhandener Unter
konstruktion montieren einschließlich aller nach statis
cher Berechnung und konstruktiven Erfordernissen notwen
digen nicht rostenden Verbindungselemente, Dichtbändern
 und werkseitiger Dreifachdichtung in der Fuge.

Mindeststahlgüte: S-320 GD + Z275, ZA255, AZ150 oder ZM
120 Brandverhalten : EU- Class B-s2, d=0 (schwerentflam
mbar)
Elementdicke:
PT-D 82 mm (entspricht 40 mm Dämmkern) mit U-Wert: 0,54
2 W/(m²K) und 12,2 kg/m² Paneelgewicht
 Außenseite:
Verz. Stahlblech 0,6 mm, ROMAplus 50 µ?m (RC 5, RUV 4),
 im Farbton laut Standardfarbkarte
Innenseite:
Verz. Stahlblech 0,5 mm, DU-Beschichtung 10-15 µ?m, ähn
lich
RAL 9002; liniert.
Baubreite der Sandwichtafeln: 1000 mm,
Länge Straßenseitig ca.6,00 m Badseitig ca. 5,00 m
Dachneigung: 7° und 10°
Unterkonstruktion bauseits: Holzpfetten
 Pfettenabstand: ca. 1,00 m
Menge: 450,000 m2

**04.002 Wandanschluss**
oberer Abschluss wie in der Skizze beschrieben
aus verzinktem und Pulverbeschichtetem Stahlbech Farbe
wie Sandwitchplatten Kantungen laut Skizze
Menge: 50,000 m

**04.003 Pultdachabschluß**
wie in der Skizze beschrieben
aus verzinktem und Pulverbeschichtetem Stahlbech Farbe
wie Sandwitchplatten Kantungen laut Skizze
Menge: 51,000 m

**04.004 Ortgang**
wie in der Skizze beschrieben
aus verzinktem und Pulverbeschichtetem Stahlbech Farbe
wie Sandwitchplatten Kantungen laut Skizze
Menge: 22,000 m

**04.005 Traufe**
wie in der Skizze beschrieben
aus verzinktem und Pulverbeschichtetem Stahlbech Farbe
wie Sandwitchplatten Kantungen laut Skizze
Menge: 102,000 m

### Los 05 Klemptnerarbeiten

**05.001 Zn-Innenrinne,halbrund,333x0.7**
als Dachrinne, entsprechend DIN EN 612, liegend, halbru
nd,
aus legiertem Zink DIN EN 988,Titanzink, Oberfläche vor
bewittert, Nenngröße 333, Materialdicke 0,70 mm,
Rinne im Gefälle, auf Holz.
Menge: 102,000 m
Zuordnung: 363

**05.002 Rinnenböden**
zu vorbeschriebener Dachrinne liefern und montieren.
Menge: 4,000 St

**05.003 Ablaufstutzen**
zu vorbeschriebener Dachrinne für Ablaufrohre DN 100 mm
liefern und montieren.
Menge: 8,000 St

**05.004 Regenfallrohr rund,**
mit Muffe, nach DIN EN 612,
Material Titanzink walzblank nach DIN EN 988, d= 0,7 mm
.
Nenngröße: Dn 100
Menge: 25,000 m

**05.005 Titanzink-Rohrschellen**
mit nichtrostender Ringschraube, Wulst und Scharnier.
Die Regenrohrschellen sind bis zu einer Nenngröße des F
allrohres von DN 100 mind. alle 3,00 m anzuordnen.
Bei Nenngrößen, die größer als DN 100 sind, mind. alle
2,00 m.
Passend zum vorgenannten Regenfallrohr liefern und mont
ieren.
Menge: 24,000 St

**05.006 Rohrbögen**
als Zulage zu vorbeschriebenem Regenfallrohr.
Menge: 16,000 St

### Los 06 Leistungen auf Nachweis

**06.001 Meister-Vorarbeiter-Facharbeiter**
Anzubieten ist ein mittlerer Verrechnungssatz aller für
 die Ausführung der Leistung eingesetzten Berufsgruppen
.
Für die Ausführung von Stundenlohnarbeiten sind entspre
chend der jeweiligen Anforderung qualifizierte Beschäft
igte einzusetzen.
Verrechnet werden nur die tatsächlich auf der Baustelle
 geleisteten Arbeitsstunden.
Menge: 10,000 h

**06.002 Abrechnung nach Stoffkostennachweis**
Abrechnung nach Stoffkostennachweis
Die Stoffpreise müssen anhand von
Original-Einkaufsbelegen unter Abzug von Rabatten aller
Art nachgewiesen werden. Auf diese Stoffpreise ist vom
Auftragnehmer ein Faktor für Gemeinkosten, Gewinn sowie
die anteiligen Fracht, Fuhr-und Ladekosten frei
Baustelle anzubieten.
Vom Auftraggeber (AG) wird eine fiktive
Stoffkostensumme vorgegeben. Vom Bieter ist, sofern er
es für erforderlich hält, ein Aufgebot in Form eines
Faktors festzulegen.

Beispiele:
Aufgebot von 5% ergibt Faktor 1,05 usw.
Dieser Faktor muss vom Bieter unter "Einheitspreis"
eingetragen werden.
Wird nichts eingetragen gilt Faktor 1,0.
(vorgegebene Summe x Faktor = Gesamtpreis)
Menge: 500,000 _

USt %: 19,00
